# Angebotsaufforderung (GAEB DA XML 3.2, DA83)
Projekt: 2026/208 Sanierung Doppelweg Hauptfriedhof
Währung: EUR
Auftraggeber: N.A.
Erstellt mit: SIDOUN Globe/ GXML Toolbox V3.3 R20210630, SIDOUN Globe V10.11.9.0, 09.06.2026

## Vergabeeinheit 01
Datum: 09.06.2026

### Gewerk 1 Wegebauarbeiten Hauptfriedhof

#### Titel 1.1 VORARBEITEN

**1.1.4 Baustellen Einrichtung + räumen**
Baustelleneinrichtung, bestehend aus Einrichten, Vorhalten über die gesamte Bauzeit sowie Räumen der Baustelle, einschließlich aller erforderlichen Geräte, Werkzeuge und Materialien Genutzte Lagerflächen sind ordnungsgemäß zu räumen und zu reinigen.
Menge: 1,000 psch

**1.1.10 Baustellensicherung während der Arbeiten**
Bauzaun Höhe ca. 200 cm, incl. Fundamentfüßen standsicher aufbauen. Die Elemente sind miteinander zu verschrauben. Der Bauzaun ist vor Beginn der Arbeiten aufzubauen, während der Bauzeit vorzuhalten und zu sichern, sowie nach Beendigung der Arbeiten zu demontieren. Es handelt sich überwiegend um Einzelabschnitte zum Absperren von Seitenwegen.
Menge: 70,000 lfm
Kostengruppe DIN 276 2018-12: 000

**1.1.20 Schnittkante im Asphalt**
Trennschnitt in Asphaltflächen durchführen.  Stärke 10 - 15 cm, Schnittlinie exakt anzeichnen und mit Nassschneidemaschine durchgehend trennen.
Es handelt sich überwiegend um 4 durchgehende Schnitte von einer Länge von ca. 215 m
Abrechnung nach Aufmaß.
Menge: 900,000 lfm
Kostengruppe DIN 276 2018-12: 214

**1.1.30 Asphaltabbruch**
Asphalt abbrechen, nicht teerbelastet, kleiner 30 mg/kg PAK, Abfallschlüssel 170302,  Stärken ca. 10 - 15 cm, Bituminöse Befestigung aufbrechen, laden und auf AN – Deponie entsorgen. Abrechnung nach Lieferscheinen.
Es handelt sich um einen 50 cm breiten Streifen entlang der auszubauenden Tiefbordsteinen, bzw. entlang der neuen Tragdeckschicht. Die Ausführung dieser Pos. erfolgt nach dem Einbau der Tragdeckschicht.
Menge: 120,000 t
Kostengruppe DIN 276 2018-12: 214

**1.1.40 Betonplatte ausbauen und entsorgen**
Betonplatte Stärke ca. 10 cm, ohne Armierung, ausbauen und auf AN – Kippe entsorgen

Abrechnung nach Aufmaß.
Menge: 15,000 m²
Kostengruppe DIN 276 2018-12: 214

**1.1.50 Tiefbordsteine Beton ausbauen und entsorgen**
Tiefbordsteine Beton 100*20-25*8 cm, Einfassung der Asphaltwege, incl. Betonunterbau ausbauen und auf AN – Deponie entsorgen.
Die Ausführung dieser Pos. erfolgt nach dem Einbau der Tragdeckschicht
Abrechnung nach Aufmaß.
Menge: 900,000 lfm
Kostengruppe DIN 276 2018-12: 214

**1.1.60 Betonkantensteine incl. Betonunterbau ausbauen und entsorgen**
Betonkantenseine, 100*20*6, incl. Betonunterbau ausbauen und auf
AN – Deponie entsorgen, es handelt sich überwiegend um kurze
Teilabschnitte der höhenmäßig anzupassenden Seitenwege.

Abrechnung nach Aufmaß.
Menge: 160,000 lfm
Kostengruppe DIN 276 2018-12: 214

**1.1.70 Sandsteinblockstufen ausbauen L=120cm**
Sandsteinblockstufen 120*40*15 cm incl. Betonunterbau ausbauen. Stufen ohne ! Beschädigungen aufnehmen und auf Lagerplatz innerhalb des Hauptfriedhofes abfahren, abladen. Betonunterbau auf AN Kippe entsorgen
Menge: 20,000 Stk
Kostengruppe DIN 276 2018-12: 214

**1.1.80 Sandsteinblockstufen ausbauen L=80cm**
wie Pos. vor beschrieben jedoch Länge 80 cm
Menge: 4,000 Stk
Kostengruppe DIN 276 2018-12: 214

**1.1.90 Betonplatten ausbauen und entsorgen**
Betonplatten in Größen  50*50*5 cm einreihig in Sand-Splittbett
verlegt, verschiedene Einzelabschnitte,
aufnehmen und auf AN – Kippe entsorgen

Abrechnung nach Aufmaß.
Menge: 150,000 lfm
Kostengruppe DIN 276 2018-12: 214

**1.1.100 Zulage zu Pos. vor**
Zulage zu Pos. vor für Handarbeit bei Platten die direkt an
Grabeinfassungen angrenzen. Kein Maschineneinsatz möglich.
Platten vorsichtig aufnehmen, so dass jegliche Beschädigungen der
Gräber vermieden werden.

Abrechnung nach Aufmaß.
Menge: 100,000 lfm
Kostengruppe DIN 276 2018-12: 214

**1.1.110 Betonplatten ausbauen und entsorgen**
Betonplatten Größe 40*60*5 cm einreihig in Sand-Splittbett
verlegt, verschiedene Einzelabsschnitte,
aufnehmen und auf AN – Kippe entsorgen

Abrechnung nach Aufmaß.
Menge: 20,000 lfm
Kostengruppe DIN 276 2018-12: 214

**1.1.120 Sandsteinplatten ausbauen und entsorgen**
Sandsteinplatten 40*40*5 cm im Bereich der Treppenstufen verlegt
Aufnehmen und auf AN – Kippe entsorgen
Menge: 30,000 Stk
Kostengruppe DIN 276 2018-12: 214

**1.1.130 Sandsteinplatten ausbauen**
Sandsteinplatten 40*40*5 cm, im Bereich der Hochkreuze verlegt incl.
ca. 10 cm Mörtelunterbau aufnehmen. Platten zur Wiederverwendung
im Baustellenbereich lagern
Menge: 140,000 Stk
Kostengruppe DIN 276 2018-12: 214

**1.1.140 Sandsteinplatten entsorgen**
Zulage zu Pos. vor für die Entsorgung beschädigter, überschüssiger
Platten auf AN kippe
Menge: 40,000 Stk
Kostengruppe DIN 276 2018-12: 214

**1.1.150 Betonpflasterband ausbauen und entsorgen**
Betonpflasterband, Breite 20 cm, incl. ca. 20 cm Betonunterbau
ausbauen und auf AN – Kippe entsorgen.

Abrechnung nach Aufmaß.
Menge: 8,000 lfm
Kostengruppe DIN 276 2018-12: 214

**1.1.160 Betonpflaster ausbauen**
Betonpflaster 20/10/8 ohne Beschädigungen aufnehmen und zur
Wiederverwendung im Baustellenbereich zwischenlagern
Menge: 20,000 lfm
Kostengruppe DIN 276 2018-12: 214

**1.1.170 Hofabläufe ausbauen und entsorgen**
Hofabläufe 40/40 mit Gussabdeckung, komplett incl. Betonunterbau
ausbauen und entsorgen. Rohranschluß mit Betonplombe fachgerecht
verschließen.
Menge: 4,000 Stk
Kostengruppe DIN 276 2018-12: 214

**1.1.180 Mineralgemisch ausbauen und entsorgen**
Mineralgemisch aus ehem. wassergeb. Wegedecken und div.
Einzelflächen. Stärke ca. 5 – 15 cm aufnehmen und auf AN kippe
Entsorgen. Abrechnung nach Aufmaß an der Entnahmestelle.
Menge: 5,000 m³
Kostengruppe DIN 276 2018-12: 214

**1.1.190 Beton abbrechen und entsorgen**
Betonabbruch div. Einzelfundamente. Beton abbrechen und auf AN –
Kippe entsorgen.

Abrechnung nach Aufmaß.
Menge: 5,000 m³
Kostengruppe DIN 276 2018-12: 214

**1.1.200 Zulage für Arbeiten an Bestandsbäumen**
Zulage zu den Aushub- und Abbruchpositionen für Arbeiten im
Bereich von Bestandsbäumen

Im Wurzelbereich vorh. Bäume ist der Maschineneinsatz
eingeschränkt, vorh. Wurzeln dürfen nicht beschädigt werden
Entsprechende Handarbeit ist einzukalkulieren sowie entsprechende
Schutzmaßnahmen.
Menge: 10,000 Stk
Kostengruppe DIN 276 2018-12: 214

#### Titel 1.2 BEFESTIGTE FLÄCHEN

**1.2.10 Bituminöse Befestigung fräsen**
Bituminöse Befestigung fräsen, Dicke ca. 2 cm
Asphaltfeindecke / Dünnschichtbelag von der vorhandenen Asphaltdecke abfräsen, teilweise nicht mehr komplett vorhanden bzw. lose. Breite der zu fräsenden Fläche ca. 260 cm. Material nicht teerbelastet, kleiner 30 mg/kg PAK, Abfallschlüssel 170302,  Sämtliches, anfallendes Fräsmaterial aufnehmen und entsorgen.
Flächen gründlich reinigen
Menge: 1100,000 m²

**1.2.20 Bindemittel aufsprühen**
Bituminöses Bindemittel aufsprühen auf bituminöse Schichten.  Bitumenemulsion C80BP4-S gemäß TL BE-StB 15, Oberflächenbehandlungen gem. TL BE-StB, ZTV BEA
Bindemittelmenge 0,350 kg / m2
Menge: 1100,000 m²

**1.2.30 Asphalttragdeckschicht AC 16 TD liefern und einbauen**
Asphalttragdeckschicht aus Asphalttragdeckschichtmischgut 0 / 16 gemäß
ZTV LW herstellen
Einbau in Fahrbahn
Einbaubreite  ca. 250 cm
Einbaudicke ca. 8 - 10 cm
Bindemittel 70 / 100
Einbau mit 2 % Satteldachgefälle
Abrechnung nach Aufmaß / Nachweis per LFS
Menge: 1100,000 m²

**1.2.40 Anschlüsse mit Dichtungsband herstellen**
Anschlüße an bestehende Decke oder Bauteil in der Dicke der Asphaltdeckschicht mit schmelzbarem Bitumen-Dichtungsband herstellen.
Menge: 20,000 lfm

**1.2.50 Tiefbordsteine 100*20*8 cm**
Tiefbordsteine Beton, grau, Profil 100*20*8 cm liefern und auf 10 cm Betonunterbau K 0/16, c12/15, flucht und höhengerecht versetzen incl. Herstellen eines beidseitigen Betonkeiles
Menge: 100,000 lfm

**1.2.60 Tiefbordsteine schneiden**
Tiefbordsteine der Pos. vor schneiden
Pass bei Tiefbordsteinen der Pos. vor  Steine einmessen, anzeichnen und mit geeigneter Maschine durchgehend trennen.
Menge: 20,000 Stk

**1.2.70 Zulage für Aushubarbeiten**
Pos. Zulage zu Pos. vor für Aushubarbeiten zum Versetzen der TB die über die
Aushubarbeiten des Titel 1 hinausgehen. Graben Breite ca. 30 cm Tiefe ca.
25 cm Aushubmaterial überwiegend Tragschichtunterbau. Material laden und
auf AN – Kippe entsorgen
Menge: 8,000 m³

**1.2.80 RC Tragschicht liefern und einbauen**
RC-Tragschicht 0/32 - 0/45 güteüberwacht und eignungsgeprüft einbauen, bestehend aus Betonsplitt und dem zugelassenen Anteil von Ziegel- und Asphaltsplitt, Einbaustärke 15 – 20 cm

Abrechnung nach Lieferscheinen.
Menge: 20,000 t

**1.2.90 Planum herstellen**
Planum der Tragschicht der Pflasterflächen, Abweichung von der Nennhöhe (Höhenplan) + - 2 cm, Material feinplanieren und standfest verdichten

Abrechnung nach Aufmaß.
Menge: 40,000 m²

**1.2.110 Betonpflaster 20/10/8 wiederverlegen**
Betonpflaster 20/10/8 in Titel 1 aufgenommen, fachgerecht, wie Pos. vor beschrieben wiederverlegen
Menge: 20,000 m²

**1.2.130 Schnittkante Betonpflaster Paßstücke zu Pos. vor**
Schnittkante Betonpflaster:
Paßstücke - gerade Schnitte - zu Betonpflaster 8 cm stark, z.B. an Kanten und Anschlüssen, für die Verlegung an Einbauten und Aussparungen - einmessen, durchgehend mit Naßschneide-maschine trennen, Reststücke werden Eigentum des AN und sind zu laden, auf AN-Deponie zu entsorgen.

Abrechnung nach Längenaufmaßen.
Menge: 10,000 lfm

**1.2.140 Schachtabdeckung versetzen**
Schachtabdeckung Q 80 bis 100 cm im Zuge der Pflasterarbeiten fachgerecht auf
neue Höhe versetzten ca. + 10 cm, die Lieferung von Ausgleichringen ist
einzurechnen.
Menge: 1,000 Stk

**1.2.150 Schachtabdeckung versetzen (Hydrantenkappe)**
wie Pos. vor beschrieben jedoch ovale Hydrantenkappe
Menge: 1,000 Stk

**1.2.160 Sandsteinplatten einbauen**
Sandsteinplatten in Titel 1 aufgenommen und seitlich gelagert
In 10 cm Estrichbeton flucht und höhengerecht verlegen. Überwiegend in Reihen.
Fugen mit Trasszementmörtel vollfugig einschlämmen, Platten fachgerecht, rückstandlos reinigen.
Menge: 150,000 Stk

**1.2.170 Sandsteinplatten schneiden**
Platten der Pos vor für Passstücke fachgerecht schneiden.
Menge: 20,000 Stk

**1.2.180 Betonkeil herstellen**
Betonkeil bei Sandsteinplatten, Profil 15/15 :2 aus Estrichbeton 0/8
Fachgerecht herstellen.
Menge: 30,000 lfm

**1.2.190 Anschlussbereiche herstellen wassergeb. Decke**
Wassergeb. Wegedecken der Anschlußbereiche ( vorhandene wassergeb. Wege – Neue Asphaltflächen ) neu herstellen. Die neuen Asphaltwege sind nun ca. 10 cm höher so das alle wassergeb. Anschlußwege (Breiten 1,5 bis 3 m)
Entsprechend im Auf- und Abtrag von ca. 5 cm um zu profilieren sind. Vorh. Mineralgemisch entsprechend aus und einbauen, feinplanieren und standgest verdichten.
Menge: 100,000 m²

**1.2.200 Natursteinschotter 0/16 einbauen**
Natursteinschotter 0/16, güteüberwacht, als Zwischenschicht auf
Flächen der Pos vor in einer Stärke von ca. 5 – 6 cm (verdichtet) einbauen, planieren und verdichten. Die Deckschicht ist überwiegend
 als Satteldachgefälle (2 %) auszubilden.
Menge: 100,000 m²

**1.2.210 Zulage für arbeiten an Gräbern**
Zulage zu Pos vor für Einbau in schmalen Streifen direkt angrenzend an Gräber. Breiten 50 – 80 cm. Es ist entsprechend vorsichtig und ohne jegliche Beschädigungen der Gräber zu arbeiten
Menge: 50,000 m²

**1.2.220 Deckschicht herstellen**
Deckschicht aus Bessunger Kies) K 0/7, beige-hellbraune Farboptik, Einbaustärke verdichtet 3 cm, auf Unterbau der Pos. vor unter Wasserzusatz einbauen und mit geeignetem Gerät (Kleine, Leichte Rüttelplatte o.Walze100) verdichten. Einbauhöhe verdichtet 5mm über Einfassungen.
Menge: 100,000 m²

**1.2.230 Zulage für arbeiten an Gräbern**
Zulage zu Pos vor für Einbau in schmalen Streifen direkt angrenzend an Gräber. Breiten 50 – 80 cm. Es ist entsprechend vorsichtig und ohne jegliche Beschädigungen der Gräber zu arbeiten.
Menge: 50,000 m²

**1.2.240 Vegetationsgemisch liefern und einbauen.**
Hygromix®- Schotterrasentragschicht ist als homogenes Vegetationssubstrat gem. den Empfehlungen der FLL für die Planung, Ausführung und Unterhaltung von begrünbaren Flächenbefestigungen frei Baustelle zu liefern, gleichmäßig und höhengerecht einzubauen und statisch zu verdichten. Regelbauweise: (SR1, SR2, SR3) Ein Prüfzeugnis gem. FLL ist dem AG vorzulegen. Aufbauhöhe von ca. 5 – 20 cm (verdichteter Zustand)

Hersteller: GELSENROT Spezialbaustoffe GmbH Engelbertstraße 16 45892 Gelsenkirchen Telefon (02 09) 7 00 08-0 Telefax (02 09) 7 00 08 -99 oder gleichwertig
Menge: 120,000 m³

#### Titel 1.3 STUNDENLÖHNE

**1.3.10 Facharbeiter/-in**
Menge: 10,000 Std
Kostengruppe DIN 276 2018-12: 000

**1.3.20 Helfer/-in**
Menge: 20,000 Std
Kostengruppe DIN 276 2018-12: 000

**1.3.30 Bagger, 60 - 80 PS einschl. Fahrer**
Bagger, Radlader,  60 - 80 PS einschl. Fahrer
Menge: 10,000 Std
Kostengruppe DIN 276 2018-12: 000

**1.3.40 Radlader 40 bis 55 kW**
Radlader einschl. Fahrer,
- über 40 bis 55 kW.
Menge: 10,000 Std
Kostengruppe DIN 276 2018-12: 000

**1.3.50 LKW, 8 - 12 t, einschl. Fahrer**
LKW - Kipper, Allrad, einschl. Fahrer Nutzlast 8 - 12  to
Menge: 10,000 Std
Kostengruppe DIN 276 2018-12: 000
